# 1529-BG,GI,LS,BB
Angebotsaufforderung (GAEB 90, DA83)
Währung: EUR
Auftraggeber: Gemeinde Bad Grund

## Zusätzlicher Text
Leistungsverzeichnis
über

die Sanierung des Lehrschwimmbeckens
und Errichtung einer behindertengerechten
Toiletten- und Duschanlage

Bauvorhaben:  Sanierung des Lehrschwimmbeckens
  am Grundschulstandort Gittelde
  Dr.-Heinrich-Uhde-Str. 8
  37539 Bad Grund - Gittelde

Bauherr:  Gemeinde Bad Grund (Harz)
  An der Mühlenwiese 1
  37539 Bad Grund - Windhausen

Planung:  Architekturbüro Schweidler
  Molkereistraße 7
  37520 Osterode am Harz

Angebot über:  Abbruch- und Mauerarbeiten

Ausführungszeitraum: November 2026

Ungeprüfte Angebotssumme
incl. MwSt:  .........................................  EURO
  (vom Bieter auszufüllen)

........................................................................
........................................................
Datum  Stempel  Unterschrift des Bieters
____________________________________________________

Geprüfte Angebotssumme
incl. MwSt:  .........................................  EURO
  (vom Prüfer auszufüllen)

........................................................................
........................................................
Datum  Stempel  Unterschrift des Prüfers

## Rohbauarbeiten
Datum: 06.10.26

### 1 Abbruch- und Mauerarbeiten

#### 1.1 Abbrucharbeiten

##### 1.1.1 Deckenabriss

**1.1.1.1 Deckenabriss- abgehängt, einschl. Unterkonstruktion**
Decke aus Mineralfaserplatten, abgehängt, inkl. aller
Befestigungsteile abbrechen; Bauschutt entsorgen.
Menge: 50,000 m2
Zuordnung: 212

##### 1.1.2 Wandabriss

**1.1.2.1 Wandabriss, d= 20cm incl. Putz/ Fliesen - Rohbauwanddicke 17.5cm**
Innenwand als nichttragendes Mauerwerk aus
Hohlblocksteinen, beidseitig geputzt, teilweise
gefliest, abbrechen; Bauschutt entsorgen.
Menge: 15,000 m2
Zuordnung: 212

**1.1.2.2 Wandabriss, d= 27cm incl. Putz/ Fliesen - Rohbauwanddicke 24,0cm**
Innenwand als nichttragendes Mauerwerk aus
Hohlblocksteinen, beidseitig geputzt, teilweise
gefliest, abbrechen; Bauschutt entsorgen.
Menge: 8,000 m2
Zuordnung: 212

##### 1.1.3 Fußbodenabriss

**1.1.3.1 Diamantschnitt in Fußboden t=8cm**
Menge: 20,000 m
Zuordnung: 212

**1.1.3.2 Fußboden aufnehmen/ stemmen u. entsorgen**
Menge: 15,000 m2
Zuordnung: 212

##### 1.1.4 Fliesen entfernen

**1.1.4.1 Abstemmen von vorhandenen Fliesenbelag, einschl. Mörtelbett**
Menge: 10,000 m2
Zuordnung: 212

##### 1.1.5 Ausbau von Einbauteilen

**1.1.5.1 Tür mit Stahlzarge ausbauen und entsorgen**
Menge: 1,000 St
Zuordnung: 212

**1.1.5.2 Duschtasse ca. 100 x 100 ausbauen und entsorgen**
Menge: 1,000 St
Zuordnung: 212

**1.1.5.3 Stand- WC- ausbauen und entsorgen**
Menge: 1,000 St
Zuordnung: 212

##### 1.1.6 Kernbohrungen

**1.1.6.1 Kernborhrung durch St.- Beton- Decke d=125mm, Deckendicke 20cm**
Menge: 2,000 St
Zuordnung: 219

**1.1.6.2 Kernborhrung durch St.- Beton- Decke d=80mm, Deckendicke 20cm**
Menge: 4,000 St
Zuordnung: 219

**1.1.6.3 Kernborhrung durch St.- Beton- Decke d=60mm, Deckendicke 20cm**
Menge: 2,000 St
Zuordnung: 219

**1.1.6.4 Kernborhrung durch Mauerwerk d=150mm, Wanddicke 20cm**
Menge: 1,000 St
Zuordnung: 219

**1.1.6.5 Kernborhrung durch Mauerwerk d=150mm, Wanddicke 40cm, incl. Dämmung**
Menge: 1,000 St
Zuordnung: 219

##### 1.1.7 Schlitze einschneiden u. stemmen

**1.1.7.1 Mauerwerksschlitz herstellen, ca. 15 x15 cm, in vorhandenem Mauerwerk**
Menge: 6,000 m
Zuordnung: 219

**1.1.7.2 Mauerwerksschlitz herstellen, ca. 8 x8 cm, in vorhandenem Mauerwerk**
Menge: 4,000 m
Zuordnung: 219

**1.1.7.3 Mauerwerksschlitz herstellen, ca. 6 x3 cm, in vorhandenem Mauerwerk**
Menge: 16,000 m
Zuordnung: 219

#### 1.2 Maurerarbeiten- und Putzarbeiten

##### 1.2.1 Mauerwerk HLZ

**1.2.1.1 Mauerwerk, d= 11,5cm zum Schliessen einer vorh. Türöffnung**
Menge: 2,000 m2
Zuordnung: 342

**1.2.1.2 Mauerwerk, d= 17,5cm**
Menge: 5,500 m2
Zuordnung: 342

**1.2.1.3 Anlegen von Schlitzen im MW, ca. 15 x 15 cm**
Menge: 4,000 m
Zuordnung: 342

**1.2.1.4 Anlegen von Schlitzen im MW, ca. 8 x 8 cm**
Menge: 2,000 m
Zuordnung: 342

**1.2.1.5 Anlegen von Schlitzen im MW, ca. 6 x 3 cm**
Menge: 4,000 m
Zuordnung: 342

##### 1.2.2 Kalkzementputz

**1.2.2.1 Anputzen von Mauerwerk der Türöffnung**
Menge: 4,000 m2
Zuordnung: 342

**1.2.2.2 Anputzen von Mauerwerk**
Menge: 11,000 m2
Zuordnung: 342

**1.2.2.3 Auswerfen u. Schließen von Schlitzen, 15 x 15 cm, einschl. überspannen mit Gewebe, Schlitz mit Sanitärrohr DN 100**
Menge: 10,000 m
Zuordnung: 342

**1.2.2.4 Auswerfen u. Schließen von Schlitzen, 8 x 8 cm, einschl. überspannen mit Gewebe, Schlitz mit Sanitärrohr DN 50-60,**
Menge: 6,000 m
Zuordnung: 342

**1.2.2.5 Auswerfen u. Schließen von Schlitzen, 6 x 3cm, einschl. überspannen mit Gewebe, Schlitz mit Kabel**
Menge: 20,000 m
Zuordnung: 342

##### 1.2.3 Stundensätze

**1.2.3.1 Stundensatz Bauwerker, Mauerarbeiten**
Arbeiten, welche nicht in den Positionen
erfasst sind und gegen Nachweis zur
Ausführung kommen:
Bauwerker
Menge: 10,000 h
Zuordnung: 399

**1.2.3.2 Stundensatz Fachwerker, Mauerarbeiten**
Arbeiten, welche nicht in den Positionen
erfasst sind und gegen Nachweis zur
Ausführung kommen:
Fachwerker
Menge: 10,000 h
Zuordnung: 399
